# Energetische Sanierung Vorderhaus und Quergebäude
Angebotsaufforderung (GAEB DA XML 3.0, DA83)
Projekt: 17728
Währung: EUR
Vergabeart: Freihändige Vergabe
Ausführungsbeginn: 13.03.2026
Ausführungsende: 03.04.2026
Auftraggeber: Covivio Quadriga 48. GmbH, c/o Covivio Immobilien GmbH, Essener Straße 66, 46047 Oberhausen
Erstellt mit: GXML Toolbox V3.3 R20230829, iTWO_64 V24.0.454, 13.01.2026

## Zusätzlicher Text
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## Zusätzlicher Text
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) ZUSÄTZLICHE TECHNISCHE VERTRAGSBEDINGUNGEN
================================================

Gerüstarbeiten nach DIN 18451 | DIN 4420 | DIN EN 12810 | DIN EN 12811

Die nachfolgend beschriebenen Gerüstarbeiten sind gemäß VOB Teil C (neuste Fassung), Allgemeine
Technische Vertragsbedinungen für Bauleistungen (ATV) - Gerüstarbeiten nach DIN 18451, DIN 18299 "Allgemeine Regelungen für Bauarbeiten jeder Art" sowie den einschlägigen Vertragsnormen auszuführen.

Folgende Gerüstpositionen beschreiben die Regelausführungen nach DIN 4420 und DIN EN 12811-1 "Arbeits- und Schutzgerüste" sowie den Zulassungsbescheiden der Systemgerüste.
Können Gerüste wegen der baulichen Gegebenheiten nicht entsprechend der Regelausführung hergestellt werden, ist ein Standfähigkeitsnachweis für die Gerüste als Besondere Leistung zu erbringen. Gerüste dürfen nur unter Beachtung der geltenden Normen, insbesondere der DIN 4420 Teile 1-4 erstellt werden.
Zusätzlich sind die Sicherheitsregeln für "Arbeits- und Schutzgerüste" (ZH 1/534.0-10) sowie die Aufbau- und
Verwendungsanleitungen der Gerüsthersteller zu beachten.

Der Auftragnehmer hat nach Aufbau des Gerüstes schriftlich die Gerüstfreigabe mitzuteilen. Die Berechnung der Gerüststandzeit erfolgt ab dem Tag der schriftlichen Freimeldung.

Besichtigung der Örtlichkeit

Vor Angebotsabgabe hat sich der Bieter zwingend vor Ort über die von ihm zu erbringenden Leistungen zu
informieren und alle Gegebenheiten bei der Kalkulation zu berücksichtigen. Nachforderungen auf Grund
unzureichender Information der örtlichen Gegebenheiten werden nicht anerkannt.

Genehmigungen

Die Einholung sämtlicher erforderlicher Genehmigungen sowie die verkehrstechnische Absicherung und Ausstattung der Baustelle erfolgt bauseits.

Beschreibung der Örtlichkeit

Die einzurüstenden Mehrfamilienobjekte befinden sich in 13189 Berlin-Pankow. Zur Orientierung ist diesen Ausschreibungsunterlagen ein Lageplan und eine Luftbildaufnahme beigefügt.
In die Einheitspreise mit einzukalkulieren, ist das auslegen einer Schutzfolie aus Polyethylen (mind. 200 my) unter der Gerüststandfläche vor dem Aufbau.
Der Bieter hat sich über die örtlichen Gegebenheiten im Bereich der geplanten Gerüststellung (Gelände, Geländeverlauf, Untergrund, Außentoranlagen, Außentreppenanlagen, etc.), über die Zuwegungs- sowie die
Materiallagermöglichkeiten, etc. zwingend eigenverantwortlich vor Ort zu informieren. Dieser Aufwand sowie
eventuelle Erschwernisse sind in die Einheitspreise der nachfolgenden Positionen einzukalkulieren.

Sicherheits- und Unfallverhütungsvorschriften

Der Unternehmer ist für die genaue Beachtung der einschlägigen Unfallverhütungsvorschriften der Berufsgenossenschaften verantwortlich. Für die Sicherheit auf der Baustelle ist der Auftragnehmer allein verantwortlich. Im Rahmen der Einhaltung der einschlägigen Sicherheitsbestimmungen ist auch die Sicherheit der Personen sowie der Passanten im Bereich der angrenzenden öffentlichen Verkehrsflächen zu gewährleisten. Alle hierfür erforderlichen Sicherheitsvorkehrungen und Absperrmaßnahmen sowie erforderlichen Beleuchtungen sind zu berücksichtigen und einzurechnen.

Zur Baustelle / Baustellenordnung

Die Baustelle ist nach Beendigung der täglichen Arbeitszeit besenrein zu hinterlassen. Alle von den Arbeiten des Auftragnehmers herrührenden Verunreinigungen und anfallenden Schuttmassen sind unaufgefordert und täglich zu beseitigen und abzufahren.

Leistungsabrechnung

Alle nachfolgenden Positionen beinhalten die erforderlichen Arbeiten zur ordnungsgemäßen Herstellung der Leistung, einschließlich der Lieferung aller hierfür notwendigen Bauteile. Für den Materialtransport zum Einsatzort ist der AN verantwortlich. Die Rechnungsunterlagen inklusive Zeichnungen, Massenberechnungen usw. sind in prüfbarer Form anzufertigen und einzureichen.

Nachtragsangebote und Regiearbeiten

Werden Zusatzleistungen während der Bauzeit erforderlich, so ist Ihre Ausführung ausschließlich nur auf ausdrückliche Anordnung der Bauleitung auszuführen. Der Auftragnehmer hat anfallende Stundenlohnarbeiten vor der Ausführung anzumelden und genehmigen zu lassen.

## Zusätzlicher Text
Ansicht einzurüstende Straßenfassade Vorderhaus:

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
## Zusätzlicher Text
Ansicht einzurüstende Zwischenhoffassade Vorderhaus:

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
## Zusätzlicher Text
Ansicht einzurüstende Zwischenhoffassade Quergebäude:

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
## Zusätzlicher Text
Ansicht einzurüstende Gartenfassade Quergebäude:

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
## 01 Gerüstarbeiten nach DIN 18451
Datum: 13.01.2026

### Bereich 1 Einrüstung Vorderhaus und Quergebäude

#### Abschnitt 1.1 Gerüststellung

**1.1.10 Standgerüst als Arbeitsgerüst LK3 W09**
Arbeitsgerüst nach DIN EN 12811-1 als längenorientiertes Standgerüst
Lastklasse: 3 (2,0 kN/m2)
Breitenklasse: W09
(Belagbreite zwischen Ständern 0,90 m),
alle Gerüstlagen genutzt, für
Wärmedämmverbundsystem und Verglasungsarbeiten aufbauen und abbauen,

Der lichte Abstand der Gerüstbelagkante ohne Konsole zur
bestehenden Fassade muss
ca. 0,4 m betragen.

Verankerung bzw. Herstellen der Standsicherheit wird in gesonderter Position beschrieben,

- Traufhöhe Vorderhaus und Quergebäude ca. 17,00 m
.
Das An- und Abtransportieren aller erforderlichen
Gerüstbauelemente sowie
Verbindungs- und
Befestigungsmaterialien ist Bestandteil dieser
Position und wird später
nicht gesondert vergütet.
Der Bieter hat die örtlichen Zufahrts- und
Zuwegungsmöglichkeiten zu
beachten und
Erschwernisse im Vorfeld einzukalkulieren.

Es ist darauf zu achten,
dass alle Außenwandflächen, Balkone,
Traufgesimse, etc. sicher bearbeitet werden können.

Das Gerüst ist mit vollem
Bohlenbelag, umlaufenden
Bordbrettern und doppeltem
Rücken- und Seitenschutz zu stellen.
Menge: 1300,000 m²

**1.1.20 Gebrauchsüberlassung Standgerüst**
Gebrauchsüberlassung für vorbeschriebenes Standgerüst nach Fertigstellung des Aufbaus und Freimeldung.

- 26 Wochen x 1.300 m ² = 33.800 m²Wochen

Abrechnung pro Quadratmeter und Woche nach erfolgtem Aufbau und Freimeldung.
Menge: 33800,000 m²Wo

**1.1.30 Belagverbreiterung 22cm wandseitig**
Belagverbreiterung wandseitig für vorbeschriebenes Arbeitsgerüst, auf allen Gerüstlagen,
mit Konsolen 0,22 m,
liefern, einbauen und
wieder abbauen und abtransportieren.
Menge: 1300,000 m²

**1.1.40 Gebrauchsüberlassung Belagverbreiterung wandseitig**
Gebrauchsüberlassung für vorbeschriebene
Belagverbreiterung nach Fertigstellung des Aufbaus und Freimeldung.

Abrechnung pro Quadratmeter und Woche
nach erfolgtem Aufbau
und Freimeldung.
Menge: 33800,000 m²Wo

**1.1.50 Zulage Sondergerüstanker für Wärmedämmverbundsystem**
Besondere, konfektionierte, temporäre Verankerungselemente bzw. Sondergerüstanker
zur Verankerung des Standgerüsts bei
Wärmedämmfassaden.
Verankerungsgrund
einschaliges, Mauerwerk aus Vollziegeln,
liefern, einbauen und wieder
abbauen und abtransportieren.
Menge: 1300,000 m²

**1.1.60 Gebrauchsüberlassung Sondergerüstanker**
Gebrauchsüberlassung vorbeschriebener Sondergerüstanker nach Fertigstellung des Aufbaus und Freimeldung.

Abrechnung pro Quadratmeter und Woche
nach erfolgtem Aufbau
und Freimeldung.
Menge: 33800,000 m²Wo

**1.1.70 Zulage Eingangsüberbauung**
Zulage für die Herstellung der notwendigen Eingangsüberbauungen.
Das lichte Öffnungsmaß der zu überbauenden Eingänge
beträgt ca. 0,80 bis 2,2 m.
Für unmittelbar nebeneinander liegende Eingänge können mit einer Überbauungskonstruktion zwei oder mehr Eingänge zugänglich gemacht werden.

Überbauungskonstruktion liefern, fachgerecht
nach DIN 4420/DIN EN 12811-1 und DIN 18451 sowie den Vorschriften der Bauberufsgenossenschaft
herstellen, vorhalten und nach Abschluss
der Arbeiten wieder abbauen
und abtransportieren .

Der Bieter hat die optimalste sowie wirtschaftlichste Konstruktionsart der Überbauung
eigenverantwortlich zu
wählen und fachgerecht herzustellen.

Sämtliche Lohn- und Materialkosten (Gerüstbauelemente, Konsolen, Gitterträger, Auflager,
Befestigungen, Bohlenlagen,
Bohrungen, Verankerungen, Mauerwerksanker, etc.)
sind
einzukalkulieren.

Die Abrechnung erfolgt je Stück nutzbarem Eingang, unabhängig der Anzahl an
Überbrückungskonstruktionen!
Menge: 10,000 St

**1.1.80 Gebrauchsüberlassung Eingangsüberbauung**
Gebrauchsüberlassung vorbeschriebener Eingangsüberbauung nach Fertigstellung des Aufbaus und Freimeldung.

Abrechnung pro Stück und Woche nach
erfolgtem Aufbau und
Freimeldung.
Menge: 240,000 StWo

**1.1.90 Zulage Ausbau zum Dachfanggerüst**
Zulage für den Ausbau zum Dachfanggerüst nach
DIN 4420 Teil 1, Abs. 8.1.2.

Dachfanggerüst fachgerecht herstellen, wieder
abbauen und abtransportieren.

Das Gerüst ist entsprechend DIN, den BG Regeln Gerüstbau sowie den UVV "Bauarbeiten" (VBG 37)
auszuführen und zu sichern.

Die Abrechnung erfolgt über die Länge in der größten Abwicklung an
den Gerüstaußenseiten.
Menge: 72,000 m

**1.1.100 Gebrauchsüberlassung Dachfanggerüst**
Gebrauchsüberlassung für vorbeschriebenes Dachfanggerüst nach Fertigstellung des Aufbaus und Freimeldung.

Abrechnung pro Meter und Woche nach
erfolgtem Aufbau und
Freimeldung.
Menge: 2160,000 mWo

**1.1.110 Passantenschutztunnel**
Fußgänger- bzw. Passantenschutztunnel für die sichere Unterführung von Fußgängern und
Radfahrern im Bereich des Fassadengerüsts Vorderhausstraßenseite.
Fußgängerschutztunnel mit
Abdeckung, einseitigen Seitenwänden, Tastleisten
beidseitig und Seitenschutz sowie
beidseitigen Rampen.
Passantenschutztunnel unterhalb

- Schutztunnelbreite ca. 1,80 bis 2,0 m
- Schutztunnelhöhe ca. 2,20 m
- Aufstellfläche eben und normal belastbar
- Verwendungszweck Passantenschutztunnel Gehweg
- Montageort Standgerüst Vorderhaus öffentliches Straßenland

Die Abrechnung erfolgt über die tatsächliche
Schutztunnellänge.
Menge: 20,000 m

**1.1.120 Gebrauchsüberlassung Passantenschutztunnel**
Gebrauchsüberlassung für vorbeschriebenen
Passantenschutztunnel nach Fertigstellung des Aufbaus und Freimeldung.

Abrechnung pro Meter und Woche nach
erfolgtem Aufbau und
Freimeldung.
Menge: 520,000 mWo

**1.1.130 Passantenschutzdach**
Liefern, einbauen und wieder abbauen und abtransportieren eines Schutzdaches nach DIN 4420-1
unterhalb des
Fassadengerüstes auf der Vorderhausstraßenseite, einschließlich dem An- und Abtransport sowie
Auf- und Abbau.
Zusätzlich ist der dadurch insgesamt
überdeckte Eingangs- beziehungsweise
Durchgangsbereich
zum Schutz vor herabfallenden
Kleinstmaterialien oder Schutt, einschließlich
dem Standgerüst mittels Grobspanplatten und Bautenschutzmatten
bis zur Gebäudeaußenkante zu schützen.
Das Schutzdach muss die Lasten aus
dem darauf auflastenden
Fassadengerüst und Gerüsttreppenturm
sicher aufnehmen und in den
Baugrund ableiten können.
- Schutzdachauskragung mindestens ca. 1,0 m
- Schutzdachbreite mindestens ca. 2,5 m
- Belag aus Gerüstbohlen, Grobspanplatten und Rieselschutz
- Montageort Standgerüst Straßenseite
Menge: 20,000 m

**1.1.140 Gebrauchsüberlassung Passantenschutzdach**
Gebrauchsüberlassung für vorbeschriebenes
Passantenschutzdach nach Fertigstellung des Aufbaus und Freimeldung.

Abrechnung pro Meter und Woche nach
erfolgtem Aufbau und
Freimeldung.
Menge: 520,000 mWo

**1.1.150 Gerüsttreppenturm**
Gerüsttreppenturm nach DIN EN 12811-1, Breite 0,94 m, als Aufstieg zum Erreichen der hochgelegenen
Arbeitsplätze in ca. 17,0 m Höhe,
zulässige Belastung 2,0 kN/m²,
Treppenklasse A nach EN 12811-1,
als vorgebaute oder in das Gerüst der Hauptposition integrierte, gleich- oder gegenläufige
Aufstiegskonstruktion einschließlich
Außen- und Innengeländer mit
entsprechenden Halterungen, liefern, aufbauen und wieder abbauen und abtransportieren.

Der untere Zugangsbereich ist allseitig
mit mindestens 2,50 m hohen Systemtafeln oder Grobspanplatten zu beplanken.
Es muss sichergestellt sein, dass für unbefugte Personen und/oder
Kinder keine Möglichkeit zum Aufstieg besteht.

Die genaue Aufstellposition ist unmitelbar vor Aufbau final mit der Bauleitung abzustimmen.
Menge: 4,000 St

**1.1.160 Gebrauchsüberlassung Gerüsttreppenturm**
Gebrauchsüberlassung für vorbeschriebenen
Gerüsttreppenturm nach Fertigstellung des Aufbaus und Freimeldung.

Abrechnung pro Stück und Woche nach
erfolgtem Aufbau und
Freimeldung.
Menge: 104,000 StWo

**1.1.170 Baustellenschutztür Treppenturmzugang**
Sicherung des Gerüsttreppenturmaufgangs mit Baustellenschutztür gemäß DIN 1627 inklusive aushebelsicherer Bänder, Drücker, Schloss und Zarge
liefern und in fertiger Arbeit im Gerüsttreppenturmaufgangsbereich, einschließlich Befestigungsmittel und sämtlicher zur
Montage benötigter
Materialien fachgerecht und
kraftschlüssig einbauen und nach Fertigstellung wieder abbauen und abtransportieren.

Türblatt und Zarge aus verzinktem Stahlblech,
mit Spanndorn und Arretierungszapfen, Griffgarnitur,
Sicherheitsschloss mit Profilzylinder und
sieben Schlüsseln.

Die Schlüssel sind nach erfolgtem Einbau der Bauleitung zu übergeben.
Menge: 4,000 St

**1.1.180 Gebrauchsüberlassung Baustellenschutztür**
Gebrauchsüberlassung vorbeschriebener Baustellenschutztür nach Fertigstellung des Aufbaus und Freimeldung.

Abrechnung pro Stück und Woche nach
erfolgtem Aufbau und
Freimeldung.
Menge: 104,000 StWo

**1.1.190 Aufhängung COVIVIO-Gerüstbanner 2x2m**
Lage- und windsogsichere Befestigung bauseits gelieferter Gerüstbanner an der Außenseite
des Straßenfassadengerüsts.

Die Banner sind speziell für die Gerüstmontage
konfektioniert und ringsum mit
entsprechenden Befestigungsösen
ausgestattet.

Aufzuhängen in Kombination, sind insgesamt
vier Stück quadratische Banner mit
Einzelabmessungen 2000 x 2000 mm.

Beispiel-Gerüstbannerkombination:

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Menge: 4,000 St

**1.1.200 Gerüstbekleidung mit Wetterschutzplane**
Vollflächige Gerüstbekleidung gemäß DIN 4420-1 als Sicht-, Witterungs- und Staubschutzplane aus
hochfestem Polypropylen (PP) nach DIN EN 1263-1,
ca. 150g/qm,
Farbe: beliebig
Baustoffklasse nach DIN 4102-1: B1
Schutzplane liefern, einbauen und wieder abbauen und abtransportieren.

Die Abrechnung erfolgt über die Gerüstaußenseiten und tatsächlich bekleideten Fläche.
Menge: 800,000 m²

**1.1.210 Gebrauchsüberlassung Wetterschutzplane**
Gebrauchsüberlassung vorbeschriebener Gerüstbekleidung nach Fertigstellung des Aufbaus und Freimeldung.

Abrechnung pro Quadratmeter und Woche nach
erfolgtem Aufbau und
Freimeldung.
Menge: 20800,000 m²Wo

**1.1.220 Gerüstbekleidung mit Staubschutznetz**
Lieferung und fachgerechte Montage von Gerüstnetzen
zum Abhängen der Gerüstflächen.
Gerüstnetze bestehend aus engmaschigen und
luftdurchlässigen Kunststoffnetzen.

Es ist zu gewährleisten, dass während der
Sanierungsarbeiten
keinerlei Materialien herabstürzen und Passanten gefährden
können.

Staubschutznetzte liefern, einbauen und wieder abbauen und abtransportieren.

Die Abrechnung erfolgt über die Gerüstaußenseiten und tatsächlich bekleideten Fläche.
Menge: 650,000 m²

**1.1.230 Gebrauchsüberlassung Staubschutznetz**
Gebrauchsüberlassung vorbeschriebener Gerüstbekleidung nach Fertigstellung des Aufbaus und Freimeldung.

Abrechnung pro Quadratmeter und Woche nach
erfolgtem Aufbau und
Freimeldung.
Menge: 16900,000 m²Wo

#### Abschnitt 1.2 Zusatzleistungen

**1.2.10 Bauzaunelemente mit Plattenbeplankung**
Bauzaunelemente zur Abgrenzung der Baustelleneinrichtungsfläche auf der Vorderhausstraßenseite
inklusive
Beplankung auf der Innenseite mit geeigneten Plattenwerkstoffen wie Phenolharztafeln,
wetterfester Grobspanplatten oder
geeigneter Systemtafeln einschließlich
Verbindungs- und
Befestigungsmittel.

Bauzaunelemente inklusive Beplankung
liefern und nach Angaben der
Bauleitung fachgerecht
standsicher aufstellen, wieder abbauen und
abtransportieren.

Aufstellung der Bauzaunelemente
teilweise auf befestigtem und
unbefestigtem sowie ebenen und unebenem Untergrund.

Bauzaun bestehend aus Einzelelementen mit
verzinktem Stahlrohrrahmen,
Vergitterung und Standfüßen.
Bauzaunoberkante mindestens  2,0 m über GOK.

Die Lieferung und Aufstellung der verkehrssicherungstechnischen Einrichtung
erfolgt bauseits.
Menge: 30,000 m

**1.2.20 Gebrauchsüberlassung Bauzaunelemente**
Gebrauchsüberlassung vorbeschriebener Bauzaunelemente und Beplankung nach Fertigstellung des Aufbaus und Freimeldung.

Abrechnung pro Meter und Woche nach
erfolgtem Aufbau und
Freimeldung.
Menge: 780,000 mWo

**1.2.30 Baumschutz-Bohlenkonstruktion**
Liefern, Herstellen und wieder abbauen und abtransportieren einer Holzbohlenkonstruktion zum
Schutz des straßenseitig vorhandenen Baumstamms vor mechanischen Beschädigungen.

- Stammdurchmesser bis ca. 300 mm
- Baumschutzhöhe mindestens 3,0 m
Menge: 1,000 St

**1.2.40 Gebrauchsüberlassung Baumschutz-Bohlenkonstruktion**
Gebrauchsüberlassung vorbeschriebener Baumschutz-Bohlenkonstruktion nach Fertigstellung des Aufbaus und Freimeldung.

Abrechnung pro Stück und Woche nach
erfolgtem Aufbau und
Freimeldung.
Menge: 26,000 StWo

**1.2.50 Gerüstlastenaufzug Tragkraft 300 kg**
Gerüstlastenaufzug zur Ausführung der Wärmedämm- und Verglasungsarbeiten
liefern, aufbauen, abbauen und abtransportieren.

Tragkraft mindestens 300 kg.

Gerüstlastenaufzug inklusive Lieferung und
Montage von fünf Etagentoren.

Die Absperrung des Zugangsbereichs zum Aufzug auf Geländeniveau mittels Bauzaunelementen
ist in diese Position
mit einzukalkulieren und wird nicht
gesondert vergütet..

Der Lastenaufzug darf nicht zur Personenbeförderung
genutzt werden!
Menge: 2,000 St

**1.2.60 Gebrauchsüberlassung Gerüstlastenaufzug**
Gebrauchsüberlassung für vorbeschriebenen Gerüstlastenaufzug nach Fertigstellung des Aufbaus und Freimeldung.

Abrechnung pro Stück und Woche nach
erfolgtem Aufbau und
Freimeldung.
Menge: 52,000 StWo

**1.2.70 Gerüsttransportbühne Tragkraft 500/850 kg**
*** Bedarfsposition ohne GB
Gerüstaufzug als Transportbühne mit Stahlmast, für max. fünf Personen und Lasten, verzinkt,
Förderhöhe ca. 15,0 m, inklusive Schleppkabel
und Bühne mit zwei Beladungs- und einer
Entladungsklappe,
einschließlich fünf Stück  Etagentoren,

- Tragfähigkeit max. 500kg für Personen,
- Tragfähigkeit max. 850kg für Lasten
- Hubgeschwindigkeit 12/24m/min
- max. Förderhöhe 100m
bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen, abbauen und abtransportieren.

Die Absperrung des Zugangsbereichs zum Aufzug auf Geländeniveau mittels
Bauzaunelementen ist in diese Position
mit einzukalkulieren und wird
nicht gesondert vergütet..
Menge: 1,000 St

**1.2.80 Gebrauchsüberlassung Gerüsttransportbühne**
*** Bedarfsposition ohne GB
Gebrauchsüberlassung vorbeschriebener Gerüsttransportbühne nach Fertigstellung des Aufbaus und Freimeldung.

Abrechnung pro Stück und Woche nach
erfolgtem Aufbau und
Freimeldung.
Menge: 26,000 StWo

**1.2.90 Bedienungseinweisung Gerüstlastenaufzüge**
Betriebs- und Bedienungseinweisung für die sach- und ordnungsgemäße Nutzung des vorbeschriebenen Lastenaufzugs pro Fremdfirma.

Einweisung inklusive sämtlicher anfallender
Lohn- sowie Fahrtkosten.

Die Abrechnung erfolgt über die
Stückzahl der eingewiesenen Firmen.
Menge: 3,000 St

**1.2.100 Bedienungseinweisung Gerüsttransportbühne**
*** Bedarfsposition ohne GB
Betriebs- und Bedienungseinweisung wie in Vorposition beschrieben, jedoch für Gerüsttransportbühne
Menge: 3,000 St

**1.2.110 Wartung und Instandhaltung Gerüstaufzüge**
Wartung und Instandhaltung vorbeschriebener Gerüstaufzüge in den gesetzlich vorgeschriebenen Intervallen, entsprechend Herstellerangaben, einschließlich
Bereitstellung aller erforderlichen
Schmier- und Betriebsstoffe für die Dauer
der Gesamtmietzeit.

Wartung mindestens einmal im Monat.
Menge: 8,000 St/M

**1.2.120 Statische Berechnung für Sondergerüste**
*** Pauschalposition
Soweit erforderlich ist eine statische Berechnung für das Fassadengerüst anzufertigen und nach
Prüfung unaufgefordert der
Bauleitung vorzulegen.
Erstellung der statischen Berechnung für
Sondergerüste für den Fall der Erfordernis.

Die statische Berechnung ist einschließlich sämtlicher zugehöriger Pläne und
Unterlagen in den erforderlichen
Ausfertigungen einem zugelassenen
Prüfstatiker zwecks Vergleichsrechnung und
Prüfstatik zu übergeben.
Statische Berechnung einschließlich
Fertigungs- und Konstruktionszeichnungen für Sonderstahlbaukonsolen, Gitterträger, etc..
Überprüfung der Lasteinleitungsstellen und Mauerwerksfestigkeit, Bemessung
der notwendigen Befestigungen und
Befestigungsmittel durch den Statiker,
die Beschaffung der Baugenehmigung sowie die
Erstellung der Abnahmebescheinigungen
und aller anfallenden
Gebühren und Nebenkosten im
Hinblick auf die Gerüststatik.
Menge: 1,000 psch

#### Abschnitt 1.3 Stundenlohnarbeiten

*Hinweis*
Gerüstmonteurstunden auf Nachweis für notwendig werdende Gerüstumbauten, -aufstockungen oder -ergänzungen, Umsetzung der Lastenaufzüge oder für unvorhersehbare, das Gesamtwerk jedoch erforderliche Leistungen nach ausdrücklicher Anordnung durch die Bauleitung.

Über jegliche Stundenlohnarbeiten hat der Bieter einen Stundenrapport (inklusive Ort, Datum, ausgeführter Tätigkeit, Personenbezeichnung, etc.) zu führen und dem Bauherrn beziehungsweise der Bauüberwachung unaufgefordert zu übermitteln.

**1.3.10 Facharbeiter**
*** Stundenlohnarbeiten
Gerüstmonteurstunden eines Facharbeiters, einschließlich aller
Zuschläge und Materialgestellung für die Dauer der
Gesamtstandzeit.
Menge: 30,000 Std

**1.3.20 Helfer**
*** Stundenlohnarbeiten
Gerüstmonteurstunden eines Helfers, einschließlich aller
Zuschläge und Materialgestellung für die Dauer der
Gesamtstandzeit.
Menge: 30,000 Std
